# Boca d'extracció per a ventilació

- Propietat de l'arxiu: CYPE INGENIEROS, S.A.
- Format: FIEBDC-3/2002
- Divisa: EUR
- Costos indirectes: 3.00 %
- IVA: 21.00 %

## I Instal·lacions

### IV Ventilació

#### IVA Obertures per a ventilació

**IVA030** U Boca d'extracció per a ventilació.
Boca d'extracció, autoregulable, codi de comanda 11019006, model Bap'SI 60 "ALDES", de 154x51x162 mm, cabal màxim 16,7 l/s, aïllament acústic de 31 dBA, amb coll premuntat de connexió a conducte de 125 mm de diàmetre amb junt d'estanquitat.
Inclou: Replanteig. Col·locació i fixació de l'element al conducte d'extracció.
Criteri d'amidament de projecte: Nombre d'unitats previstes, segons documentació gràfica de Projecte.
Criteri de mesura d'obra: Es mesurarà el nombre d'unitats realment executades segons especificacions de Projecte.

| Codi | Ut | Descripció | Rendiment | Preu | Import |
|---|---|---|---|---|---|
| mt42ald206E | U | Boca d'extracció, autoregulable, codi de comanda 11019006, model Bap'SI 60 "ALDES", de 154x51x162 mm, cabal màxim 16,7 l/s, aïllament acústic de 31 dBA, amb coll premuntat de connexió a conducte de 125 mm de diàmetre amb junt d'estanquitat, per col·locar en parets o sostres de locals humits, a l'inici del conducte d'extracció. (material) | 1.000 | 21.40 | 21.40 |
| mo011 | h | Oficial 1ª muntador. (mà d'obra) | 0.180 | 29.34 | 5.28 |
| mo080 | h | Ajudant muntador. (mà d'obra) | 0.180 | 25.28 | 4.55 |
| % | % | Costos directes complementaris | 2 % | 31.23 | 0.62 |
|  |  | Costos directes |  |  | 31.85 |
