# Barret per a cuina

- Propietat de l'arxiu: CYPE INGENIEROS, S.A.
- Format: FIEBDC-3/2002
- Divisa: EUR
- Costos indirectes: 3.00 %
- IVA: 21.00 %

## I Instal·lacions

### IV Ventilació

#### IVK Ventilació addicional especifica en cuina per a habitatges

**IVK040** U Barret per a cuina.
Barret cònic contra la pluja de xapa galvanitzada, codi de comanda 11094761, "ALDES", per a conducte de sortida de 100 mm de diàmetre exterior.
Inclou: Replanteig. Col·locació.
Criteri d'amidament de projecte: Nombre d'unitats previstes, segons documentació gràfica de Projecte.
Criteri de mesura d'obra: Es mesurarà el nombre d'unitats realment executades segons especificacions de Projecte.

| Codi | Ut | Descripció | Rendiment | Preu | Import |
|---|---|---|---|---|---|
| mt42ald982a | U | Barret cònic contra la pluja de xapa galvanitzada, codi de comanda 11094761, "ALDES", per a conducte de sortida de 100 mm de diàmetre exterior. (material) | 1.000 | 82.70 | 82.70 |
| mo011 | h | Oficial 1ª muntador. (mà d'obra) | 0.186 | 29.34 | 5.46 |
| mo080 | h | Ajudant muntador. (mà d'obra) | 0.093 | 25.28 | 2.35 |
| % | % | Costos directes complementaris | 2 % | 90.51 | 1.81 |
|  |  | Costos directes |  |  | 92.32 |
