# Extractor per a bany

- Propietat de l'arxiu: CYPE INGENIEROS, S.A.
- Format: FIEBDC-3/2002
- Divisa: EUR
- Costos indirectes: 3.00 %
- IVA: 21.00 %

## I Instal·lacions

### IV Ventilació

#### IVM Ventilació mecànica

**IVM014** U Extractor per a bany.
Extractor per a bany format per ventilador helicoïdal d'ABS, color blanc, codi de comanda 11022304, model Design 125 "ALDES", potència màxima de 9,3 W, cabal màxim de 115 m³/h, nivell de pressió sonora de 31 dBA, de dimensions 176x17x176 mm, per a conductes de 125 mm de diàmetre, format per reixeta, cos i motor de baix nivell sonor per a alimentació monofàsica a 230 V i 50 Hz de freqüència, amb protecció tèrmica, equipat amb comporta antiretorn;. Inclús accessoris i elements de fixació.
Inclou: Replanteig. Col·locació i fixació. Connexionat i comprovació del seu correcte funcionament.
Criteri d'amidament de projecte: Nombre d'unitats previstes, segons documentació gràfica de Projecte.
Criteri de mesura d'obra: Es mesurarà el nombre d'unitats realment executades segons especificacions de Projecte.

| Codi | Ut | Descripció | Rendiment | Preu | Import |
|---|---|---|---|---|---|
| mt42ald084e | U | Ventilador helicoïdal de ABS, color blanc, codi de comanda 11022304, model Design 125 "ALDES", potència màxima de 9,3 W, cabal màxim de 115 m³/h, nivell de pressió sonora de 31 dBA, de dimensions 176x17x176 mm, per a conductes de 125 mm de diàmetre, format per reixeta, cos i motor de baix nivell sonor per a alimentació monofàsica a 230 V i 50 Hz de freqüència, amb protecció tèrmica, equipat amb comporta antiretorn, amb elements de fixació. (material) | 1.000 | 69.00 | 69.00 |
| mo003 | h | Oficial 1ª electricista. (mà d'obra) | 0.240 | 29.34 | 7.04 |
| mo102 | h | Ajudant electricista. (mà d'obra) | 0.240 | 25.25 | 6.06 |
| % | % | Costos directes complementaris | 2 % | 82.10 | 1.64 |
|  |  | Costos directes |  |  | 83.74 |
