# Boca de ventilació per a interiors

- Propietat de l'arxiu: CYPE INGENIEROS, S.A.
- Format: FIEBDC-3/2002
- Divisa: EUR
- Costos indirectes: 3.00 %
- IVA: 21.00 %

## I Instal·lacions

### IV Ventilació

#### IVM Ventilació mecànica

**IVM021** U Boca de ventilació per a interiors.
Boca de ventilació, codi de comanda 11019200, model Bap'SI Twin Impulsión "ALDES", de 158x48x200 mm, amb.
Inclou: Replanteig. Col·locació.
Criteri d'amidament de projecte: Nombre d'unitats previstes, segons documentació gràfica de Projecte.
Criteri de mesura d'obra: Es mesurarà el nombre d'unitats realment executades segons especificacions de Projecte.

| Codi | Ut | Descripció | Rendiment | Preu | Import |
|---|---|---|---|---|---|
| mt42ald214a | U | Boca de ventilació, codi de comanda 11019200, model Bap'SI Twin Impulsión "ALDES", de 158x48x200 mm. (material) | 1.000 | 19.20 | 19.20 |
| mo005 | h | Oficial 1ª instal·lador de climatització. (mà d'obra) | 0.180 | 29.34 | 5.28 |
| mo104 | h | Ajudant instal·lador de climatització. (mà d'obra) | 0.180 | 25.25 | 4.55 |
| % | % | Costos directes complementaris | 2 % | 29.03 | 0.58 |
|  |  | Costos directes |  |  | 29.61 |
