# Conducte de polietilè expandit

- Propietat de l'arxiu: CYPE INGENIEROS, S.A.
- Format: FIEBDC-3/2002
- Divisa: EUR
- Costos indirectes: 3.00 %
- IVA: 21.00 %

## I Instal·lacions

### IV Ventilació

#### IVV Conductes d'admissió i extracció per a ventilació

**IVV050** m Conducte de polietilè expandit.
Conducte de ventilació, format per tub de polietilè expandit de 16 mm d'espessor, codi de comanda 11023210, Calogaine "ALDES", de 160 mm de diàmetre interior, temperatura de treball entre -40°C i 105°C, classe B1 segons DIN 4102 A2, conductivitat tèrmica 0,045 W/(mK), subministrat en trams de 2 m. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42ald115b | U | Material auxiliar per a muntatge i subjecció a l'obra d'els conductes de polietilè expandit de 16 mm d'espessor, Calogaine "ALDES", de 160 mm de diàmetre interior. (material) | 1.000 | 2.25 | 2.25 |
| mt42ald114p | m | Tub de polietilè expandit de 16 mm d'espessor, codi de comanda 11023210, Calogaine "ALDES", de 160 mm de diàmetre interior, temperatura de treball entre -40°C i 105°C, classe B1 segons DIN 4102 A2, conductivitat tèrmica 0,045 W/(mK), subministrat en trams de 2 m, amb el preu incrementat el 10% en concepte d'accessoris i peces especials. (material) | 1.000 | 49.45 | 49.45 |
| op00ato010 |  | Tornavís. | 1.000 | 0.00 | 0.00 |
| op00mar010 |  | Martell. | 1.000 | 0.00 | 0.00 |
| op00tal010 |  | Trepant. | 1.000 | 0.00 | 0.00 |
| mo011 | h | Oficial 1ª muntador. (mà d'obra) | 0.243 | 29.34 | 7.13 |
| mo080 | h | Ajudant muntador. (mà d'obra) | 0.122 | 25.28 | 3.08 |
| % | % | Costos directes complementaris | 2 % | 61.91 | 1.24 |
|  |  | Costos directes |  |  | 63.15 |
