# Ventilador

- Propietat de l'arxiu: CYPE Ingenieros S.A.
- Format: FIEBDC-3/2016
- Programa: Generador de preus de la construcció. CYPE Ingenieros, S.A.
- Data: 30/09/2024
- Divisa: EUR
- Costos indirectes: 3 %
- IVA: 21 %

## I Instal·lacions

### IC Calefacció, refrigeració, climatització i A.C.S.

#### ICR Sistemes de conducció d'aire

**ICR001** U Ventilador.
Ventilador helicoïdal, codi de comanda 11032256, HELICA 350-1500 r.p.m. Pletina Cuadrada V2 "ALDES", de 495x495x88 mm, 1500 r.p.m., potència absorbida 0,178 kW, per a alimentació monofàsica a 230 V i 50/60 Hz de freqüència, cabal màxim 0 m³/h i pressió sonora (mesurada a 1 m de distància) 63 dBA, formada per cos amb platina quadrada i hèlix d'acer zincat, color negre, amb reixeta de protecció.
Inclou: Replanteig. Col·locació i fixació del ventilador. Connexionat i comprovació del seu correcte funcionament.
Criteri d'amidament de projecte: Nombre d'unitats previstes, segons documentació gràfica de Projecte.
Criteri de mesura d'obra: Es mesurarà el nombre d'unitats realment executades segons especificacions de Projecte.

| Codi | Ut | Descripció | Rendiment | Preu | Import |
|---|---|---|---|---|---|
| mt42ald410C | U | Ventilador helicoïdal, codi de comanda 11032256, HELICA 350-1500 r.p.m. Pletina Cuadrada V2 "ALDES", de 495x495x88 mm, 1500 r.p.m., potència absorbida 0,178 kW, per a alimentació monofàsica a 230 V i 50/60 Hz de freqüència, cabal màxim 0 m³/h i pressió sonora (mesurada a 1 m de distància) 63 dBA, formada per cos amb platina quadrada i hèlix d'acer zincat, color negre, amb reixeta de protecció. (material) | 1 | 673 | 673.000 |
| % | % | Costos directes complementaris | 2 % | 673.000 | 13.460 |
|  |  | Costos directes |  |  | 686.460 |
