# Regulador de cabal

- Propietat de l'arxiu: CYPE Ingenieros S.A.
- Format: FIEBDC-3/2016
- Programa: Generador de preus de la construcció. CYPE Ingenieros, S.A.
- Data: 30/09/2024
- Divisa: EUR
- Costos indirectes: 3 %
- IVA: 21 %

## I Instal·lacions

### IV Ventilació

#### IVM Ventilació mecànica

**IVM022** U Regulador de cabal.
Regulador de cabal d'aire constant, de baixa pressió (rang de pressió estàtica de 50 a 250 Pa), codi de comanda 11016307, sèrie MR Módulo, "ALDES", de 80 mm de diàmetre i entre 20 i 60 m³/h de cabal, format per cos de material termoplàstic, amb junt perimetral de doble llavi d'elastòmer i regulador de membrana de silicona.
Inclou: Replanteig. Col·locació del regulador en l'interior del conducte.
Criteri d'amidament de projecte: Nombre d'unitats previstes, segons documentació gràfica de Projecte.
Criteri de mesura d'obra: Es mesurarà el nombre d'unitats realment executades segons especificacions de Projecte.

| Codi | Ut | Descripció | Rendiment | Preu | Import |
|---|---|---|---|---|---|
| mt42ald970a | U | Regulador de cabal d'aire constant, de baixa pressió (rang de pressió estàtica de 50 a 250 Pa), codi de comanda 11016307, sèrie MR Módulo, "ALDES", de 80 mm de diàmetre i entre 20 i 60 m³/h de cabal, format per cos de material termoplàstic, amb junt perimetral de doble llavi d'elastòmer i regulador de membrana de silicona. (material) | 1 | 18.9 | 18.900 |
| mo011 | h | Oficial 1ª muntador. (mà d'obra) | 0.18 | 29.34 | 5.281 |
| mo080 | h | Ajudant muntador. (mà d'obra) | 0.18 | 25.28 | 4.550 |
| % | % | Costos directes complementaris | 2 % | 28.731 | 0.575 |
|  |  | Costos directes |  |  | 29.306 |
