# Reixeta per a interiors

- Propietat de l'arxiu: CYPE Ingenieros S.A.
- Format: FIEBDC-3/2016
- Programa: Generador de preus de la construcció. CYPE Ingenieros, S.A.
- Data: 30/09/2024
- Divisa: EUR
- Costos indirectes: 3 %
- IVA: 21 %

## I Instal·lacions

### IV Ventilació

#### IVM Ventilació mecànica

**IVM023** U Reixeta per a interiors.
Reixeta autoregulable, codi de comanda 11022156, sèrie ColorLINE, "ALDES" formada per placa frontal quadrada, de plàstic, color blanc i suport de placa frontal, per a conducte d'admissió o extracció, de 80 mm de diàmetre. Inclús elements de fixació.
Inclou: Replanteig. Col·locació i fixació.
Criteri d'amidament de projecte: Nombre d'unitats previstes, segons documentació gràfica de Projecte.
Criteri de mesura d'obra: Es mesurarà el nombre d'unitats realment executades segons especificacions de Projecte.

| Codi | Ut | Descripció | Rendiment | Preu | Import |
|---|---|---|---|---|---|
| mt42ald100a | U | Reixeta autoregulable, codi de comanda 11022156, sèrie ColorLINE, "ALDES" formada per placa frontal quadrada, de plàstic, color blanc i suport de placa frontal, per a conducte d'admissió o extracció, de 80 mm de diàmetre, amb elements de fixació. (material) | 1 | 22.9 | 22.900 |
| mo011 | h | Oficial 1ª muntador. (mà d'obra) | 0.18 | 29.34 | 5.281 |
| mo080 | h | Ajudant muntador. (mà d'obra) | 0.18 | 25.28 | 4.550 |
| % | % | Costos directes complementaris | 2 % | 32.731 | 0.655 |
|  |  | Costos directes |  |  | 33.386 |
