# Grup de ventilació per a instal·lació individual

- Propietat de l'arxiu: CYPE Ingenieros S.A.
- Format: FIEBDC-3/2016
- Programa: Generador de preus de la construcció. CYPE Ingenieros, S.A.
- Data: 30/09/2024
- Divisa: EUR
- Costos indirectes: 3 %
- IVA: 21 %

## I Instal·lacions

### IV Ventilació

#### IVM Ventilació mecànica

**IVM031** U Grup de ventilació per a instal·lació individual.
Grup de ventilació autoregulable, codi de comanda 11026034, model EasyHOME Auto Compact Classic "ALDES", de potència nominal 26 W, cabal màxim 250 m³/h, compost per ventilador centrífug, amb motor de 2 velocitats per a alimentació monofàsica a 230 V i 50 Hz de freqüència i carcassa exterior de plàstic de 459x460x187 mm, amb 5 embocadures d'entrada d'aire, 4 per a connexió a conductes d'extracció de 80 mm de diàmetre i 1 per a connexió a conducte d'extracció de 125 mm de diàmetre, i 1 embocadura de sortida d'aire de 160 mm de diàmetre amb adaptadors per a connexió a conducte de 125 mm de diàmetre. Inclús elements de fixació.
Inclou: Replanteig. Col·locació i fixació del grup. Connexió a la xarxa elèctrica. Connexionat dels conductes. Comprovació del seu correcte funcionament.
Criteri d'amidament de projecte: Nombre d'unitats previstes, segons documentació gràfica de Projecte.
Criteri de mesura d'obra: Es mesurarà el nombre d'unitats realment executades segons especificacions de Projecte.

| Codi | Ut | Descripció | Rendiment | Preu | Import |
|---|---|---|---|---|---|
| mt42ald071a | U | Grup de ventilació autoregulable, codi de comanda 11026034, model EasyHOME Auto Compact Classic "ALDES", de potència nominal 26 W, cabal màxim 250 m³/h, compost per ventilador centrífug, amb motor de 2 velocitats per a alimentació monofàsica a 230 V i 50 Hz de freqüència i carcassa exterior de plàstic de 459x460x187 mm, amb 5 embocadures d'entrada d'aire, 4 per a connexió a conductes d'extracció de 80 mm de diàmetre i 1 per a connexió a conducte d'extracció de 125 mm de diàmetre, i 1 embocadura de sortida d'aire de 160 mm de diàmetre amb adaptadors per a connexió a conducte de 125 mm de diàmetre, amb 2 taps d'embocadura de 80 mm de diàmetre, 2 reguladors de cabal d'aire constant de 80 mm de diàmetre i elements de fixació. (material) | 1 | 271 | 271.000 |
| mo011 | h | Oficial 1ª muntador. (mà d'obra) | 0.24 | 29.34 | 7.042 |
| mo080 | h | Ajudant muntador. (mà d'obra) | 0.24 | 25.28 | 6.067 |
| % | % | Costos directes complementaris | 2 % | 284.109 | 5.682 |
|  |  | Costos directes |  |  | 289.791 |

## Recursos

**mt42ald071a** U Grup de ventilació autoregulable
Dades tècniques: Cost energètic 142.850 MJ; Emissió de CO2 12.109 kg
Residus:
- embalatge: re150101 Envasos de paper i cartró. (component de residu); rendiment 1.497 kg; Codi LER 15 01 01; Massa de l'element 1 kg; Volum 0.001333 m3
