# Conducte de ventilació de secció circular

- Propietat de l'arxiu: CYPE INGENIEROS, S.A.
- Format: FIEBDC-3/2002
- Divisa: EUR
- Costos indirectes: 3.00 %
- IVA: 21.00 %

## I Instal·lacions

### IV Ventilació

#### IVG Ventilació mecànica per garatges

**IVG025** m Conducte de ventilació de secció circular.
Conducte circular de paret simple helicoïdal d'acer galvanitzat, codi de comanda 11091241, "ALDES", de 80 mm de diàmetre i 0,5 mm de gruix. Inclús accessoris de muntatge i elements de fixació.
Inclou: Replanteig del recorregut dels conductes. Marcat i posterior ancoratge dels suports dels conductes. Muntatge i fixació de conductes. Connexions entre la xarxa de conductes i els ventiladors o caixes de ventilació. Comprovació del seu correcte funcionament. Realització de proves de servei.
Criteri d'amidament de projecte: Longitud projectada, segons documentació gràfica de Projecte, mesurada entre els eixos dels elements o dels punts a connectar, descomptant les peces especials.
Criteri de mesura d'obra: Es mesurarà la longitud realment executada segons especificacions de Projecte.

| Codi | Ut | Descripció | Rendiment | Preu | Import |
|---|---|---|---|---|---|
| mt42ald950a | m | Conducte circular de paret simple helicoïdal d'acer galvanitzat, codi de comanda 11091241, "ALDES", de 80 mm de diàmetre i 0,5 mm de gruix, estanquitat a l'aire classe D, segons UNE-EN 12237, subministrat en trams de 3 m, per instal·lacions de ventilació i climatització. (material) | 1.050 | 26.50 | 27.83 |
| mt42con500a | U | Brida de 80 mm de diàmetre i suport de sostre amb barnilla per a fixació de conductes circulars d'aire en instal·lacions de ventilació i climatització. (material) | 0.040 | 3.60 | 0.14 |
| op00ato010 |  | Tornavís. | 1.000 | 0.00 | 0.00 |
| op00mar010 |  | Martell. | 1.000 | 0.00 | 0.00 |
| op00tal010 |  | Trepant. | 1.000 | 0.00 | 0.00 |
| mo013 | h | Oficial 1ª muntador de conductes de xapa metàl·lica. (mà d'obra) | 0.045 | 29.34 | 1.32 |
| mo084 | h | Ajudant muntador de conductes de xapa metàl·lica. (mà d'obra) | 0.045 | 25.28 | 1.14 |
| % | % | Costos directes complementaris | 2 % | 30.43 | 0.61 |
|  |  | Costos directes |  |  | 31.04 |
