# Barret

- Propietat de l'arxiu: CYPE INGENIEROS, S.A.
- Format: FIEBDC-3/2002
- Divisa: EUR
- Costos indirectes: 3.00 %
- IVA: 21.00 %

## I Instal·lacions

### IV Ventilació

#### IVM Ventilació mecànica

**IVM060** U Barret.
Barret d'alumini, codi de comanda 11022037, "ALDES, per a conducte de sortida de 125 mm de diàmetre exterior, acabat llis, color marró, amb maneguet d'alumini de 150 mm de diàmetre, valona de plom de 400x400 mm i coll de connexió a conducte amb junta.
Inclou: Replanteig. Col·locació.
Criteri d'amidament de projecte: Nombre d'unitats previstes, segons documentació gràfica de Projecte.
Criteri de mesura d'obra: Es mesurarà el nombre d'unitats realment executades segons especificacions de Projecte.

| Codi | Ut | Descripció | Rendiment | Preu | Import |
|---|---|---|---|---|---|
| mt42ald131d | U | Barret d'alumini, codi de comanda 11022037, "ALDES, per a conducte de sortida de 125 mm de diàmetre exterior, acabat llis, color marró, amb maneguet d'alumini de 150 mm de diàmetre, valona de plom de 400x400 mm i coll de connexió a conducte amb junta. (material) | 1.000 | 273.00 | 273.00 |
| mo020 | h | Oficial 1ª construcció. (mà d'obra) | 0.194 | 28.42 | 5.51 |
| mo112 | h | Peó especialitzat construcció. (mà d'obra) | 0.097 | 24.59 | 2.39 |
| % | % | Costos directes complementaris | 2 % | 280.90 | 5.62 |
|  |  | Costos directes |  |  | 286.52 |
