# Comporta antiretorn

- Propietat de l'arxiu: CYPE INGENIEROS, S.A.
- Format: FIEBDC-3/2002
- Divisa: EUR
- Costos indirectes: 3.00 %
- IVA: 21.00 %

## I Instal·lacions

### IV Ventilació

#### IVM Ventilació mecànica

**IVM027** U Comporta antiretorn.
Comporta antiretorn, metàl·lica, amb un junt d'estanquitat, codi de comanda 11094680, model CAR 80 "ALDES", de 80 mm de diàmetre, per impedir l'entrada d'olors i corrents d'aire i impedir fugides de calefacció quan l'extractor no funciona.
Inclou: Replanteig. Col·locació. Connexionat dels conductes. Comprovació del seu correcte funcionament.
Criteri d'amidament de projecte: Nombre d'unitats previstes, segons documentació gràfica de Projecte.
Criteri de mesura d'obra: Es mesurarà el nombre d'unitats realment executades segons especificacions de Projecte.

| Codi | Ut | Descripció | Rendiment | Preu | Import |
|---|---|---|---|---|---|
| mt32ald010aa | U | Comporta antiretorn, metàl·lica, amb un junt d'estanquitat, codi de comanda 11094680, model CAR 80 "ALDES", de 80 mm de diàmetre. (material) | 1.000 | 31.70 | 31.70 |
| mo011 | h | Oficial 1ª muntador. (mà d'obra) | 0.324 | 29.34 | 9.51 |
| mo080 | h | Ajudant muntador. (mà d'obra) | 0.324 | 25.28 | 8.19 |
| % | % | Costos directes complementaris | 2 % | 49.40 | 0.99 |
|  |  | Costos directes |  |  | 50.39 |
