# Caixa d'extracció

- Propietat de l'arxiu: CYPE INGENIEROS, S.A.
- Format: FIEBDC-3/2002
- Divisa: EUR
- Costos indirectes: 3.00 %
- IVA: 21.00 %

## I Instal·lacions

### IV Ventilació

#### IVM Ventilació mecànica

**IVM032** U Caixa d'extracció.
Caixa d'extracció d'acer galvanitzat, de molt baix consum, codi de comanda 11034973, EasyVEC C4 Ultra 400 "ALDES", amb DIT de l'Institut Eduardo Torroja núm. 556R, de 432x402x408 mm, potència absorbida 0,05 kW, per a alimentació monofàsica a [tension] V i 50 Hz de freqüència i cabal màxim 400 m³/h, amb boca d'entrada per a connexió a conducte d'extracció de 160 mm de diàmetre i boca de sortida de 250 mm de diàmetre, per transportar aire a 400°C durant mitja hora, segons UNE-EN 12101-3, amb tres maneres de funcionament (velocitat constant, cabal constant i sonda externa (0-10 V)), i sistema domòtic a través del protocol de comunicació Modbus; instal·lació en l'extrem exterior del conducte d'extracció (boca d'expulsió).
Inclou: Replanteig. Col·locació i fixació. Connexionat i comprovació del seu correcte funcionament.
Criteri d'amidament de projecte: Nombre d'unitats previstes, segons documentació gràfica de Projecte.
Criteri de mesura d'obra: Es mesurarà el nombre d'unitats realment executades segons especificacions de Projecte.

| Codi | Ut | Descripció | Rendiment | Preu | Import |
|---|---|---|---|---|---|
| mt42ald217a | U | Caixa d'extracció d'acer galvanitzat, de molt baix consum, codi de comanda 11034973, EasyVEC C4 Ultra 400 "ALDES", amb DIT de l'Institut Eduardo Torroja núm. 556R, de 432x402x408 mm, potència absorbida 0,05 kW, per a alimentació monofàsica a 230 V i 50 Hz de freqüència i cabal màxim 400 m³/h, amb boca d'entrada per a connexió a conducte d'extracció de 160 mm de diàmetre i boca de sortida de 250 mm de diàmetre, per transportar aire a 400°C durant mitja hora, segons UNE-EN 12101-3, amb tres maneres de funcionament (velocitat constant, cabal constant i sonda externa (0-10 V)), i sistema domòtic a través del protocol de comunicació Modbus, amb interruptor parada/engegada. (material) | 1.000 | 2210.00 | 2210.00 |
| mo011 | h | Oficial 1ª muntador. (mà d'obra) | 0.194 | 29.34 | 5.69 |
| mo080 | h | Ajudant muntador. (mà d'obra) | 0.194 | 25.28 | 4.90 |
| % | % | Costos directes complementaris | 2 % | 2220.59 | 44.41 |
|  |  | Costos directes |  |  | 2265.00 |
