# Ventilador en línia

- Propietat de l'arxiu: CYPE INGENIEROS, S.A.
- Format: FIEBDC-3/2002
- Divisa: EUR
- Costos indirectes: 3.00 %
- IVA: 21.00 %

## I Instal·lacions

### IV Ventilació

#### IVM Ventilació mecànica

**IVM040** U Ventilador en línia.
Ventilador helicocentrífug d'ABS, color blanc, codi de comanda 11022330, model In Line XS 100 "ALDES", potència màxima de 33 W, cabal màxim de 190 m³/h, nivell de pressió sonora de 36 dBA, de 167 mm de diàmetre i 246 mm de longitud, per a conductes de 100 mm de diàmetre, format per cos, hèlix, caixa de bornes i motor desmuntable de dues velocitats per a alimentació monofàsica a 230 V i 50 Hz de freqüència, amb protecció tèrmica.
Inclou: Replanteig. Col·locació. Connexionat i comprovació del seu correcte funcionament.
Criteri d'amidament de projecte: Nombre d'unitats previstes, segons documentació gràfica de Projecte.
Criteri de mesura d'obra: Es mesurarà el nombre d'unitats realment executades segons especificacions de Projecte.

| Codi | Ut | Descripció | Rendiment | Preu | Import |
|---|---|---|---|---|---|
| mt42ald086a | U | Ventilador helicocentrífug de ABS, color blanc, codi de comanda 11022330, model In Line XS 100 "ALDES", potència màxima de 33 W, cabal màxim de 190 m³/h, nivell de pressió sonora de 36 dBA, de 167 mm de diàmetre i 246 mm de longitud, per a conductes de 100 mm de diàmetre, format per cos, hèlix, caixa de bornes i motor desmuntable de dues velocitats per a alimentació monofàsica a 230 V i 50 Hz de freqüència, amb protecció tèrmica. (material) | 1.000 | 129.00 | 129.00 |
| mo005 | h | Oficial 1ª instal·lador de climatització. (mà d'obra) | 0.130 | 29.34 | 3.81 |
| mo104 | h | Ajudant instal·lador de climatització. (mà d'obra) | 0.130 | 25.25 | 3.28 |
| % | % | Costos directes complementaris | 2 % | 136.09 | 2.72 |
|  |  | Costos directes |  |  | 138.81 |
