# Silenciador per a conducte

- Propietat de l'arxiu: CYPE INGENIEROS, S.A.
- Format: FIEBDC-3/2002
- Divisa: EUR
- Costos indirectes: 3.00 %
- IVA: 21.00 %

## I Instal·lacions

### IV Ventilació

#### IVM Ventilació mecànica

**IVM085** U Silenciador per a conducte.
Silenciador cilíndric de xapa d'acer galvanitzat, codi de comanda 11094632, sèrie OCTA, "ALDES", de diàmetre nominal 125 mm i 600 mm de longitud, amb material absorbent de llana de roca no combustible, sota xapa perforada interior (amb vel de seda de vidre) de 50 mm d'espessor i coll de connexió a conducte amb junt perimetral en ambdós costats. Inclús accessoris de muntatge i elements de fixació.
Inclou: Replanteig. Col·locació i fixació. Comprovació del seu correcte funcionament.
Criteri d'amidament de projecte: Nombre d'unitats previstes, segons documentació gràfica de Projecte.
Criteri de mesura d'obra: Es mesurarà el nombre d'unitats realment executades segons especificacions de Projecte.

| Codi | Ut | Descripció | Rendiment | Preu | Import |
|---|---|---|---|---|---|
| mt42ald965a | U | Silenciador cilíndric de xapa d'acer galvanitzat, codi de comanda 11094632, sèrie OCTA, "ALDES", de diàmetre nominal 125 mm i 600 mm de longitud, amb material absorbent de llana de roca no combustible, sota xapa perforada interior (amb vel de seda de vidre) de 50 mm d'espessor i coll de connexió a conducte amb junt perimetral en ambdós costats. (material) | 1.000 | 142.00 | 142.00 |
| mo005 | h | Oficial 1ª instal·lador de climatització. (mà d'obra) | 0.265 | 29.34 | 7.78 |
| mo104 | h | Ajudant instal·lador de climatització. (mà d'obra) | 0.265 | 25.25 | 6.69 |
| % | % | Costos directes complementaris | 2 % | 156.47 | 3.13 |
|  |  | Costos directes |  |  | 159.60 |
