# Airejador d'admissió per a ventilació

- Propietat de l'arxiu: CYPE Ingenieros S.A.
- Format: FIEBDC-3/2016
- Programa: Generador de preus de la construcció. CYPE Ingenieros, S.A.
- Data: 04/07/2024
- Divisa: EUR
- Costos indirectes: 3 %
- IVA: 21 %

## I Instal·lacions

### IV Ventilació

#### IVA Obertures per a ventilació

**IVA010** U Airejador d'admissió per a ventilació.
Airejador d'admissió, autoregulable, de plàstic color blanc RAL 9016, codi de comanda 11011510, model EMMA "ALDES", amb DIT de l'Institut Eduardo Torroja núm. 556R, cabal màxim 12,5 l/s, de 390x25x27 mm i aïllament acústic de 33 dBA, amb visera estàndard i reixeta mosquitera. Inclús elements de fixació.
Inclou: Replanteig. Col·locació i fixació del airejador damunt de la fusteria.
Criteri d'amidament de projecte: Nombre d'unitats previstes, segons documentació gràfica de Projecte.
Criteri de mesura d'obra: Es mesurarà el nombre d'unitats realment executades segons especificacions de Projecte.

| Codi | Ut | Descripció | Rendiment | Preu | Import |
|---|---|---|---|---|---|
| mt42ald166v | U | Airejador d'admissió, autoregulable, de plàstic color blanc RAL 9016, codi de comanda 11011510, model EMMA "ALDES", amb DIT de l'Institut Eduardo Torroja núm. 556R, cabal màxim 12,5 l/s, de 390x25x27 mm i aïllament acústic de 33 dBA, amb visera estàndard i reixeta mosquitera, per a col·locar en posició horitzontal damunt de la fusteria exterior o caixa de persiana, sobre la qual es realitzaran dues obertures de 172x12 mm o una obertura de 250x15 mm o de 250x12 mm, amb elements de fixació. (material) | 1 | 5.63 | 5.630 |
| mo011 | h | Oficial 1ª muntador. (mà d'obra) | 0.194 | 29.34 | 5.692 |
| mo080 | h | Ajudant muntador. (mà d'obra) | 0.194 | 25.28 | 4.904 |
| % | % | Costos directes complementaris | 2 % | 16.226 | 0.325 |
|  |  | Costos directes |  |  | 16.551 |

## Recursos

**mt42ald166v** U Airejador d'admissió
Dades tècniques: Cost energètic 20.878 MJ; Emissió de CO2 1.111 kg
Residus:
- embalatge: re150101 Envasos de paper i cartró. (component de residu); rendiment 0.09 kg; Codi LER 15 01 01; Massa de l'element 1 kg; Volum 0.001333 m3
- embalatge: re170203 Plàstic. (component de residu); rendiment 0.045 kg; Codi LER 17 02 03; Massa de l'element 1 kg; Volum 0.001667 m3
