# Conducte de ventilació de secció circular

- Propietat de l'arxiu: CYPE Ingenieros S.A.
- Format: FIEBDC-3/2016
- Programa: Generador de preus de la construcció. CYPE Ingenieros, S.A.
- Data: 04/07/2024
- Divisa: EUR
- Costos indirectes: 3 %
- IVA: 21 %

## I Instal·lacions

### IV Ventilació

#### IVG Ventilació mecànica per garatges

**IVG025** m Conducte de ventilació de secció circular.
Conducte circular de paret simple helicoïdal d'acer galvanitzat, codi de comanda 11091241, "ALDES", de 80 mm de diàmetre i 0,5 mm de gruix. Inclús accessoris de muntatge i elements de fixació.
Inclou: Replanteig del recorregut dels conductes. Marcat i posterior ancoratge dels suports dels conductes. Muntatge i fixació de conductes. Connexions entre la xarxa de conductes i els ventiladors o caixes de ventilació. Comprovació del seu correcte funcionament. Realització de proves de servei.
Criteri d'amidament de projecte: Longitud projectada, segons documentació gràfica de Projecte, mesurada entre els eixos dels elements o dels punts a connectar, descomptant les peces especials.
Criteri de mesura d'obra: Es mesurarà la longitud realment executada segons especificacions de Projecte.

| Codi | Ut | Descripció | Rendiment | Preu | Import |
|---|---|---|---|---|---|
| mt42ald950a | m | Conducte circular de paret simple helicoïdal d'acer galvanitzat, codi de comanda 11091241, "ALDES", de 80 mm de diàmetre i 0,5 mm de gruix, estanquitat a l'aire classe D, segons UNE-EN 12237, subministrat en trams de 3 m, per instal·lacions de ventilació i climatització. (material) | 1.05 | 26.5 | 27.825 |
| mt42con500a | U | Brida de 80 mm de diàmetre i suport de sostre amb barnilla per a fixació de conductes circulars d'aire en instal·lacions de ventilació i climatització. (material) | 0.04 | 3.6 | 0.144 |
| mo013 | h | Oficial 1ª muntador de conductes de xapa metàl·lica. (mà d'obra) | 0.045 | 29.34 | 1.320 |
| mo084 | h | Ajudant muntador de conductes de xapa metàl·lica. (mà d'obra) | 0.045 | 25.28 | 1.138 |
| % | % | Costos directes complementaris | 2 % | 30.427 | 0.609 |
|  |  | Costos directes |  |  | 31.036 |

Residus:
- col·locació: mt42ald950a; factor de residu 0.0323463

## Recursos

**mt42ald950a** m Conducte circular de paret simple helicoïdal d'acer galvanitzat
Dades tècniques: Cost energètic 13.935 MJ; Emissió de CO2 0.622 kg; Codi LER 17 04 05; Massa de l'element 1.233 kg; Volum 0.000587 m3
Residus:
- embalatge: re170201 Fusta. (component de residu); rendiment 0.011 kg; Codi LER 17 02 01; Massa de l'element 1 kg; Volum 0.000909 m3
- embalatge: re170203 Plàstic. (component de residu); rendiment 0.003 kg; Codi LER 17 02 03; Massa de l'element 1 kg; Volum 0.001667 m3
