# Recuperador de calor estàtic

- Propietat de l'arxiu: CYPE Ingenieros S.A.
- Format: FIEBDC-3/2016
- Programa: Generador de preus de la construcció. CYPE Ingenieros, S.A.
- Data: 04/07/2024
- Divisa: EUR
- Costos indirectes: 3 %
- IVA: 21 %

## I Instal·lacions

### IV Ventilació

#### IVM Ventilació mecànica

**IVM025** U Recuperador de calor estàtic.
Recuperador de calor estàtic de polipropilè expandit, amb bescanviador de flux creuat, codi de comanda 11023242, ES300-HE Coll "ALDES", de 790x571x250 mm, recuperació de calor de fins al 85%, amb filtre d'aire per a partícules fines, filtre d'aire per a pol·len, 4 embocadures de 160 mm de diàmetre, i sifó per a evacuació de condensats i comandament a distància, codi de comanda 11023066. Instal·lació en fals sostre. Inclús elements de fixació.
Inclou: Replanteig. Col·locació i fixació del recuperador de calor. Connexió a la xarxa de desguàs. Connexionat dels conductes. Comprovació del seu correcte funcionament.
Criteri d'amidament de projecte: Nombre d'unitats previstes, segons documentació gràfica de Projecte.
Criteri de mesura d'obra: Es mesurarà el nombre d'unitats realment executades segons especificacions de Projecte.

| Codi | Ut | Descripció | Rendiment | Preu | Import |
|---|---|---|---|---|---|
| mt42ald060a | U | Recuperador de calor estàtic de polipropilè expandit, amb bescanviador de flux creuat, codi de comanda 11023242, ES300-HE Coll "ALDES", de 790x571x250 mm, recuperació de calor de fins al 85%, amb filtre d'aire per a partícules fines, filtre d'aire per a pol·len, 4 embocadures de 160 mm de diàmetre, i sifó per a evacuació de condensats, amb elements per a suspensió del sostre. (material) | 1 | 1300 | 1300.000 |
| mt42ald061a | U | Comandament a distància, codi de comanda 11023066, "ALDES". (material) | 1 | 127 | 127.000 |
| mo011 | h | Oficial 1ª muntador. (mà d'obra) | 0.324 | 29.34 | 9.506 |
| mo080 | h | Ajudant muntador. (mà d'obra) | 0.324 | 25.28 | 8.191 |
| % | % | Costos directes complementaris | 2 % | 1444.697 | 28.894 |
|  |  | Costos directes |  |  | 1473.591 |

## Recursos

**mt42ald060a** U Recuperador de calor estàtic de polipropilè expandit
Dades tècniques: Cost energètic 686.524 MJ; Emissió de CO2 24.923 kg
Residus:
- embalatge: re150101 Envasos de paper i cartró. (component de residu); rendiment 2.143 kg; Codi LER 15 01 01; Massa de l'element 1 kg; Volum 0.001333 m3
