# Recuperador de calor

- Propietat de l'arxiu: CYPE Ingenieros S.A.
- Format: FIEBDC-3/2016
- Programa: Generador de preus de la construcció. CYPE Ingenieros, S.A.
- Data: 04/07/2024
- Divisa: EUR
- Costos indirectes: 3 %
- IVA: 21 %

## I Instal·lacions

### IV Ventilació

#### IVM Ventilació mecànica

**IVM026** U Recuperador de calor.
Recuperador de calor aire-aire de baix consum, amb bescanviador de flux creuat d'alt rendiment, codi de comanda 11023453, InspirAIR Home SC150 Classic Derecha "ALDES", de 1070x600x200 mm, ventiladors controlats electrònicament per a velocitat constant o cabal constant (autoregulable), classe energètica A, recuperació de calor de fins al 97%, 4 embocadures per a connexió a conducte de 160 mm de diàmetre, bypass, filtre d'aire per a pols, filtre d'aire per a pol·len, sifó per a evacuació de condensats, sistema de protecció antiglaç, control amb comandament multifuncions, quatre maneres de funcionament (vacances, diari, cuina i convidats), amb possibilitat de connectar amb sensor de CO2, amb sistema domòtic a través del protocol de comunicació Modbus i amb bateria de calefacció elèctrica BCA Bus, controlable des de smartphone o tablet mitjançant l'App AldesConnect per IOS i Android. Instal·lació en fals sostre. Inclús elements per a suspensió del sostre.
Inclou: Replanteig. Col·locació i fixació del recuperador de calor. Connexió a la xarxa de desguàs. Connexió a la xarxa elèctrica. Connexionat dels conductes. Comprovació del seu correcte funcionament.
Criteri d'amidament de projecte: Nombre d'unitats previstes, segons documentació gràfica de Projecte.
Criteri de mesura d'obra: Es mesurarà el nombre d'unitats realment executades segons especificacions de Projecte.

| Codi | Ut | Descripció | Rendiment | Preu | Import |
|---|---|---|---|---|---|
| mt42ald010s | U | Recuperador de calor aire-aire de baix consum, amb bescanviador de flux creuat d'alt rendiment, codi de comanda 11023453, InspirAIR Home SC150 Classic Derecha "ALDES", de 1070x600x200 mm, ventiladors controlats electrònicament per a velocitat constant o cabal constant (autoregulable), classe energètica A, recuperació de calor de fins al 97%, 4 embocadures per a connexió a conducte de 160 mm de diàmetre, bypass, filtre d'aire per a pols, filtre d'aire per a pol·len, sifó per a evacuació de condensats, sistema de protecció antiglaç, control amb comandament multifuncions, quatre maneres de funcionament (vacances, diari, cuina i convidats), amb possibilitat de connectar amb sensor de CO2, amb sistema domòtic a través del protocol de comunicació Modbus i amb bateria de calefacció elèctrica BCA Bus, controlable des de smartphone o tablet mitjançant l'App AldesConnect per IOS i Android, amb certificació Passivhaus, per instal·lar en fals sostre o a la superfície de la paret, amb elements de fixació. (material) | 1 | 2269 | 2269.000 |
| mt42www090 | U | Kit de suports per a suspensió del sostre, format per quatre varetes roscades d'acer galvanitzat, amb els seus tacs, rosques i volanderes corresponents. (material) | 1 | 22 | 22.000 |
| mo011 | h | Oficial 1ª muntador. (mà d'obra) | 0.259 | 29.34 | 7.599 |
| mo080 | h | Ajudant muntador. (mà d'obra) | 0.259 | 25.28 | 6.548 |
| % | % | Costos directes complementaris | 2 % | 2305.147 | 46.103 |
|  |  | Costos directes |  |  | 2351.250 |

## Recursos

**mt42ald010s** U Recuperador de calor aire-aire de baix consum
Dades tècniques: Cost energètic 1424.611 MJ; Emissió de CO2 49.801 kg
Residus:
- embalatge: re150101 Envasos de paper i cartró. (component de residu); rendiment 2.143 kg; Codi LER 15 01 01; Massa de l'element 1 kg; Volum 0.001333 m3
