# Ventilador en línia

- Propietat de l'arxiu: CYPE Ingenieros S.A.
- Format: FIEBDC-3/2016
- Programa: Generador de preus de la construcció. CYPE Ingenieros, S.A.
- Data: 04/07/2024
- Divisa: EUR
- Costos indirectes: 3 %
- IVA: 21 %

## I Instal·lacions

### IV Ventilació

#### IVM Ventilació mecànica

**IVM040** U Ventilador en línia.
Ventilador helicocentrífug d'ABS, color blanc, codi de comanda 11022330, model In Line XS 100 "ALDES", potència màxima de 33 W, cabal màxim de 190 m³/h, nivell de pressió sonora de 36 dBA, de 167 mm de diàmetre i 246 mm de longitud, per a conductes de 100 mm de diàmetre, format per cos, hèlix, caixa de bornes i motor desmuntable de dues velocitats per a alimentació monofàsica a 230 V i 50 Hz de freqüència, amb protecció tèrmica.
Inclou: Replanteig. Col·locació. Connexionat i comprovació del seu correcte funcionament.
Criteri d'amidament de projecte: Nombre d'unitats previstes, segons documentació gràfica de Projecte.
Criteri de mesura d'obra: Es mesurarà el nombre d'unitats realment executades segons especificacions de Projecte.

| Codi | Ut | Descripció | Rendiment | Preu | Import |
|---|---|---|---|---|---|
| mt42ald086a | U | Ventilador helicocentrífug de ABS, color blanc, codi de comanda 11022330, model In Line XS 100 "ALDES", potència màxima de 33 W, cabal màxim de 190 m³/h, nivell de pressió sonora de 36 dBA, de 167 mm de diàmetre i 246 mm de longitud, per a conductes de 100 mm de diàmetre, format per cos, hèlix, caixa de bornes i motor desmuntable de dues velocitats per a alimentació monofàsica a 230 V i 50 Hz de freqüència, amb protecció tèrmica. (material) | 1 | 129 | 129.000 |
| mo005 | h | Oficial 1ª instal·lador de climatització. (mà d'obra) | 0.13 | 29.34 | 3.814 |
| mo104 | h | Ajudant instal·lador de climatització. (mà d'obra) | 0.13 | 25.25 | 3.283 |
| % | % | Costos directes complementaris | 2 % | 136.097 | 2.722 |
|  |  | Costos directes |  |  | 138.819 |

## Recursos

**mt42ald086a** U Ventilador helicocentrífug de ABS
Dades tècniques: Cost energètic 110.744 MJ; Emissió de CO2 6.578 kg
Residus:
- embalatge: re150101 Envasos de paper i cartró. (component de residu); rendiment 1.32 kg; Codi LER 15 01 01; Massa de l'element 1 kg; Volum 0.001333 m3
