# Silenciador per a conducte

- Propietat de l'arxiu: CYPE Ingenieros S.A.
- Format: FIEBDC-3/2016
- Programa: Generador de preus de la construcció. CYPE Ingenieros, S.A.
- Data: 04/07/2024
- Divisa: EUR
- Costos indirectes: 3 %
- IVA: 21 %

## I Instal·lacions

### IV Ventilació

#### IVM Ventilació mecànica

**IVM085** U Silenciador per a conducte.
Silenciador cilíndric de xapa d'acer galvanitzat, codi de comanda 11094632, sèrie OCTA, "ALDES", de diàmetre nominal 125 mm i 600 mm de longitud, amb material absorbent de llana de roca no combustible, sota xapa perforada interior (amb vel de seda de vidre) de 50 mm d'espessor i coll de connexió a conducte amb junt perimetral en ambdós costats. Inclús accessoris de muntatge i elements de fixació.
Inclou: Replanteig. Col·locació i fixació. Comprovació del seu correcte funcionament.
Criteri d'amidament de projecte: Nombre d'unitats previstes, segons documentació gràfica de Projecte.
Criteri de mesura d'obra: Es mesurarà el nombre d'unitats realment executades segons especificacions de Projecte.

| Codi | Ut | Descripció | Rendiment | Preu | Import |
|---|---|---|---|---|---|
| mt42ald965a | U | Silenciador cilíndric de xapa d'acer galvanitzat, codi de comanda 11094632, sèrie OCTA, "ALDES", de diàmetre nominal 125 mm i 600 mm de longitud, amb material absorbent de llana de roca no combustible, sota xapa perforada interior (amb vel de seda de vidre) de 50 mm d'espessor i coll de connexió a conducte amb junt perimetral en ambdós costats. (material) | 1 | 142 | 142.000 |
| mo005 | h | Oficial 1ª instal·lador de climatització. (mà d'obra) | 0.265 | 29.34 | 7.775 |
| mo104 | h | Ajudant instal·lador de climatització. (mà d'obra) | 0.265 | 25.25 | 6.691 |
| % | % | Costos directes complementaris | 2 % | 156.466 | 3.129 |
|  |  | Costos directes |  |  | 159.595 |

## Recursos

**mt42ald965a** U Silenciador cilíndric de xapa d'acer galvanitzat
Dades tècniques: Cost energètic 171.550 MJ; Emissió de CO2 11.035 kg
Residus:
- embalatge: re150101 Envasos de paper i cartró. (component de residu); rendiment 0.153 kg; Codi LER 15 01 01; Massa de l'element 1 kg; Volum 0.001333 m3
- embalatge: re170203 Plàstic. (component de residu); rendiment 0.076 kg; Codi LER 17 02 03; Massa de l'element 1 kg; Volum 0.001667 m3
