# Conducte de PVC

- Propietat de l'arxiu: CYPE Ingenieros S.A.
- Format: FIEBDC-3/2016
- Programa: Generador de preus de la construcció. CYPE Ingenieros, S.A.
- Data: 04/07/2024
- Divisa: EUR
- Costos indirectes: 3 %
- IVA: 21 %

## I Instal·lacions

### IV Ventilació

#### IVV Conductes d'admissió i extracció per a ventilació

**IVV030** m Conducte de PVC.
Conducte de ventilació, format per tub llis circular, de PVC, color blanc, codi de comanda 11023087, Miniconducto "ALDES", de 125 mm de diàmetre, temperatura de treball entre 0°C i 60°C, col·locat en posició horitzontal. Inclús material auxiliar para muntatge i subjecció a l'obra, accessoris i peces especials.
Criteri de valoració econòmica: El preu no inclou les comportes de regulació, les comportes tallafoc, les reixetes ni els difusores.
Inclou: Replanteig del recorregut del conducte i de la situació dels elements de subjecció. Presentació en sec de tubs i peces especials. Fixació del material auxiliar per a muntatge i subjecció a l'obra. Muntatge, connexionat i comprovació del seu correcte funcionament.
Criteri d'amidament de projecte: Longitud projectada, segons documentació gràfica de Projecte, mesurada entre els eixos dels elements o dels punts a connectar, sense descomptar les peces especials.
Criteri de mesura d'obra: Es mesurarà la longitud realment executada segons especificacions de Projecte.

| Codi | Ut | Descripció | Rendiment | Preu | Import |
|---|---|---|---|---|---|
| mt42ald121b | U | Material auxiliar per a muntatge i subjecció a l'obra d'els conductes, circulars, de PVC, Miniconducto "ALDES", de 125 mm de diàmetre. (material) | 1 | 0.46 | 0.460 |
| mt42ald120r | m | Tub llis circular, de PVC, color blanc, codi de comanda 11023087, Miniconducto "ALDES", de 125 mm de diàmetre, temperatura de treball entre 0°C i 60°C, subministrat en barres de 3 m de longitud, amb el preu incrementat el 20% en concepte d'accessoris i peces especials. (material) | 1 | 32.84 | 32.840 |
| mo011 | h | Oficial 1ª muntador. (mà d'obra) | 0.045 | 29.34 | 1.320 |
| mo080 | h | Ajudant muntador. (mà d'obra) | 0.023 | 25.28 | 0.581 |
| % | % | Costos directes complementaris | 2 % | 35.201 | 0.704 |
|  |  | Costos directes |  |  | 35.905 |
